# Muster-Leistungsbeschreibung
Leistungsbeschreibung (GAEB 90, DA81)
Währung: EUR

## SL Floor WHG AS 01
Datum: 12.09.25

### Titel 00001 Positionen

*Hinweis*
Hinweise zurMuster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

*Hinweis*
Anforderungen an den Untergrund

Die zu behandelnden Flächen müssen vor rückseitiger
Durchfeuchtung geschützt werden, der Untergrund muss
tragfähig und zur Beschichtung geeignet sein.
Haftungsbeeinträchtigende Rückstände müssen
entfernt werden.

**00001.0001 Untergrunduntersuchung Betonflächen gem. §§ 62/63 WHG (Standard)**
Zur Untersuchung sind u. a. durchzuführen:

a) visuell, auf Verschmutzungen, Absandungen und Risse
b) Abklopfen auf Hohlstellen und Gefügelockerungen
c) Messen der Druck- und Haftzugfestigkeiten
d) Messen des Feuchtigkeitsgehaltes

Zusätzliche Arbeiten, wie z. B. das Ausbessern von
Fehl- und Schadstellen, beschädigten Kanten, das
Verfüllen von Rissen im Untergrund oder das Arbeiten
unter erschwerten Bedingungen (Hindernisse, Nachtarbeit
etc.) sind vor Beginn der Arbeiten durch das
ausführende Unternehmen vor Ort zu beurteilen und
ggfs. in das Angebot mit aufzunehmen.

Vor der Applikation des Beschichtungssystems ist zu
gewährleisten, dass die Voraussetzungen an den Untergrund gem. bauaufsichtlicher Zulassung Nr. Z-59.12-302
erfüllt sind.

Sollten objektbedingte Ergänzungen oder von der Zulas-

sung abweichende Maßnahmen erforderlich sein, sind
diese mit den abnehmenden Stellen vor Beginn der Be-
schichtungsmaßnahme abzustimmen (Einzelfallabnahme).

**00001.0002 Einzelfallabnahme WHG §§ 62/63**
Der nachfolgende Untergrund entspricht nicht der
Allgemeinen bauaufsichtlichen Zulassung, so dass vor
einer Beschichtung dieser von der Zulassung abweichende
Aufbau mit der abnehmenden Stelle abzustimmen ist.
Einheit: m2

**00001.0003 Stahlkugelstrahlen**
Untergrundvorbehandlung der mineralischen Flächen
mittels Stahlkugelstrahlverfahren zur Erzielung
eines tragfähigen, sauberen und saugfähigen
Untergrundes, frei von haftungsmindernden
Schichten. Mittels Industriestaubsauger ist der
Untergrund staubfrei herzustellen. Der Untergrund
muss nach der Untergrundvorbehandlung die
geforderten Werte aus den technischen Unterlagen
des nachfolgenden Beschichtungssystems aufweisen
und zur Beschichtung geeignet sein.
Einheit: m2

**00001.0004 Baustelle einrichten einschließlich Geräte**
Baustelle einrichten, An- und Abfuhr
aller benötigten Materialien, Geräte und
Maschinen. Räumen der Baustelle und
Wiederherstellung aller benutzten
Flächen in den ursprünglichen Zustand
einschließlich notwendiger
Zwischenreinigung.
Einheit: h

**00001.0005 Abklebearbeiten**
Zum Schutz vor Verschmutzungen sind
Türen, Fenster, Fußleisten, Maschinenfundamente,
Regale, Einrichtungsgegenstände mit geeignetem
Klebeband und Folie zu schützen.
Einheit: h

**00001.0006 Rissanierung mit einem 2K EP Injektionsharz (niederviskos)**
*** Bedarfsposition ohne GB
Maschinelles Einschneiden und Aufweiten
von Rissen entlang des Rissverlaufes mittels
Trennscheibe in einer Schnitttiefe von
mind. 2-3 cm. Anschließend wird der Riss
im Abstand von ca. 20-30 cm quer
eingeschnitten. Mittels Industriestaubsauger
ist der Rissverlauf staubfrei herzustellen.
In die quer eingeschnittenen Kerben werden zur
Verbesserung der Bewehrung geeignete
Bewehrungsstähle bzw. Klammern gelegt.
Kraftschlüssiges Schließen der vorbereiteten
Risse mittels Pinselinjektage mit
IR Epoxy 360, einem transparenten,
niedrigviskosen, zweikomponentigen Epoxydharz.

Prüfung gem. KTW Empfehlung des
Bundesgesundheitsamtes

Verbrauch:
ca. 0,4-0,7 kg/lfdm.  IR Epoxy 360 <6872>
(oder: ca. 1,1 kg/dm³ Hohlraum)
Einheit: m

**00001.0007 Hohlkehlen in Auffangwannen mit einem transparente 2K EP Bindemittel nach WHG**
In allen innenliegenden Kanten sind
Hohlkehlen einzubauen. Zunächst werden
die Haftflächen mit Epoxy GL 100,
einem lösemittelfreien, transparenten,
mechanisch belastbaren, zweikomponentigen
Epoxydharz grundiert. In die noch frische
Grundierung wird ein Mörtel bestehend
aus 1 Gewichtsteil Epoxy GL 100
und 10 Gewichsteilen Quarzsand der 0,3-0,8 mm
eingebracht und mittels geeigneter Kelle in der
entsprechenden Form abgezogen und
geglättet.

Verbrauch:
Je 'm' Hohlkehle mit 50 mm Viertelkreisradius:
0,10 kg/m Remmers Epoxy GL 100
Grundierung für Grundierung an Wand u. Boden
0,20 kg/m Remmers Epoxy GL 100
mind. 2 kg/lfdm. Remmers Quarz 03/08 DF <4406>
Einheit: m2

**00001.0008 Grundierung von Auffangwannen mit einem transparente 2K EP Bindemittel nach WHG**
Grundieren der vorbereiteten, sauberen
und saugfähigen Beton bzw.
Estrichflächen bis zur Sättigung mit
 GL 100, AgBB-konformen,
transparenten, mechanisch belastbaren,
niedrigviskosen, zweikomponentigen
Epoxydharz. Das Material wird in
geeigneter Weise, z. B. mit einem
Gummischieber auf der Fläche verteilt
und sofort im Anschluss mit einem Farbroller
sorgfältig durchgearbeitet.

Ist nicht gewährleistet, dass innerhalb
von 24 Std. weitergearbeitet werden
kann, so ist die noch frische
Grundierung gezielt abzustreuen oder vor
der nachfolgenden Beschichtungsmaßnahme
anzuschleifen.

Verbrauch:
mind. 0,30 kg/m²  Epoxy GL 100 <1427>
(je nach Saugfähigkeit/Porosität des Untergrundes)
Einheit: m2

**00001.0009 Egalisierung in Auffangwannen mit einem transparente 2KEP Bindemittel nach WHG**
*** Grundposition ZZ 001.0
Egalisieren der vorbereiteten Flächen,
nach klebfreiem Erhärten der
vorangegangenen Schicht, mit einem
Ausgleichsspachtel, bestehend aus
Epoxy GL 100, einem lösemittelfreien,
transparenten, mechanisch belastbaren,
niedrigviskosen, zweikomponentigen
Epoxydharz und Selectmix 01/03.

Das Material wird in geeigneter Weise,
z. B. mittels gezahnten Gummischieber,
Glätt- oder Zahnkelle gleichmäßig auf der
Fläche aufgebracht, so dass eine glatte
Fläche entsteht. Anschließend wird die
noch frische Schicht mittels Stachelwalze
oder Farbroller nachgerollt.

Die zur Egalisierung notwendige Materialmenge
ist abhängig vom Rauigkeitsprofil des
Untergrundes.

Verbrauch:
ca. 0,5 kg/m² Remmers Epoxy GL 100 <1427>
ca. 0,50 kg/m² Remmers Selectmix 01/03 <4405>
Einheit: m2

**00001.0010 Egalisierung in Auffangwannen mit einem transparente 2KEP Bindemittel nach WHG**
*** Wahlposition ZZ 001.1
Egalisieren der vorbereiteten Flächen,
nach klebfreiem Erhärten der
vorangegangenen Schicht, mit einem
Ausgleichsspachtel, bestehend aus
Epoxy GL 100, einem lösemittelfreien,
transparenten, mechanisch belastbaren,
niedrigviskosen, zweikomponentigen
Epoxydharz und Selectmix 01/03.

Das Material wird in geeigneter Weise,
z. B. mittels gezahnten Gummischieber,
Glätt- oder Zahnkelle gleichmäßig auf der
Fläche aufgebracht, so dass eine glatte
Fläche entsteht. Anschließend wird die
noch frische Schicht mittels Stachelwalze
oder Farbroller nachgerollt.

Die zur Egalisierung notwendige Materialmenge
ist abhängig vom Rauigkeitsprofil des
Untergrundes.

Verbrauch:
Verbrauch je mm:
mind. 0,85 kg/m² Remmers Epoxy GL 100 und
ca. 0,85 kg/m² Remmers Selectmix 01/03 <4405>
Einheit: m2

**00001.0011 Wässrige Querleitschicht mit 2-K EP- Bindemittel nach Zulassung**
In Abhängigkeit der Flächegröße und -form
sind, nach klebfreiem Erhärten der
vorangegangenen Schicht, ausreichend
Erdungselemente und ggfs. Kupferlitze
aufzubringen.

Aufbringen einer leitfähigen
Zwischenschicht, nach klebfreiem
Erhärten der vorangegangenen Schicht
jedoch innerhalb von 48 Std., aus Remmers
Epoxy Conductive LE, einem wasseremulgierbaren,
gefüllten, elektrisch leitfähigen,
zweikomponentigen Epoxydharz. Das
Material wird in geeigneter Weise, z. B.
mit einem gezahnten Gummischieber
gleichmäßig auf der Fläche verteilt und
sofort im Anschluss mit einem Farbroller
sorgfältig nachgerollt.

Nach dem klebfreien Erhärten ist ein
Leitfähigkeitsmessprotokoll unter Angabe der
Temperatur und rel. Luftfeuchtigkeit anzufertigen.

Verbrauch:
mind. 0,15 kg/m² Remmers Epoxy Conductive LE <6701>
ca. 0,1 - 0,5 m/m² Remmers Kupferlitze <4551>
Remmers Remmers Leitset <4933>: Die Gesamtanzahl der
Anschlusspunkte ist abhängig:
- von der Größe und Geometrie der Fläche
- max. Abstand der Kupferlitzen
Erfahrungswert: 2 Erdungspunkte pro 100 m²
Einheit: m2

**00001.0012 Beschichten von Auffangwannen mit einem leitfähigen, pigm. 2K EP Bindemittel (nach WHG)**
Beschichten der vorbereiteten vertikalen oder
horizontalen
Flächen, nach klebfreiem Erhärten der
vorangegangenen Schicht jedoch innerhalb
von 48 Std., mit Epoxy WHG Color AS,
einem lösemittelfreien, pigmentierten,
ableitfähigen, hoch chemikalienbeständigen,
zweikomponentigen Epoxydharz mit bauamtlicher
Zulassung gemäß § 62/63 WHG.

Das Material wird in geeigneter Weise, z. B.
mittels Glätt- oder Zahnkelle gleichmäßig
auf der Fläche aufgetragen.

Bei Verwendung an senkrechten Flächen
unter Zugabe von ca. 1,5 - 2,5 % Remmers WHG TX.

Hinweis:
Vor Zugabe der B-Komponente, wird das
WHG TX zunächst in die A-Komponente eingerührt, um
eine ungewollte Erwärmung des
Beschichtungsmaterials zu vermeiden.

Verbrauch:
1,5 kg/m² Remmers Epoxy  WHG Color AS
(bei senkrechten Flächen ist anteilig Remmers WHG TX
zuzugeben):
ca. 1,5-2,5 % bez. Auf die Bindemittelmenge
Einheit: m2

**00001.0013 Einblasen von Struktur-/Mattierungsmittel**
Einblasen eines Struktur-/Mattierungsmittels
(Glimmer) zur Erzielung einer Rutschhemmung.

gewähltes Produkt oder gleichwertig:
Remmers Glimmer GHL 3/0

Anwendungsbereich:
Gezielte Einstreuung für Remmers-Bodenbeschichtungen
Eigenschaften:
- Oberflächen strukturierend
Produktkenndaten:
Korndichte 0,15 - 0,25 g/cm³
Körnung bis ca. 3 mm
Form Plättchenförmig
Anwendungsbeispiele Einstreumaterial
Zur gezielten Einstreuung gleichmäßig in die
geeignete, noch frische Remmers-Beschichtung
einstreuen.
Hinweis: Bei AS/ESD Systemen Deckungsgrad max. 30 %.
Verbrauch 0,01 - 0,05 kg/m²

Verbrauch:
ca. bzw. bis zu 0,05 kg/m² Remmers Glimmer GHL 3/0
<6742>
Einheit: m2
